# Brainergy Hub Jülich
Angebotsaufforderung (GAEB 90, DA83)
DV-Nummer: 2022-001
Währung: EUR

## Zusätzlicher Text
Brainergy Hub Jülich GmbH

VE470 Nassmüllanlage

Inhalt dieser Leistungsbeschreibung sind:

Nassmüllanlage
Einbau-Aufgabestation (zum Einbau in eine bauseitige
CNS-Arbeitstischanlage)
Tankanlage
Rohrleitungen
zugehörige Elektroverkabelung inkl. Schaltschrank

## Zusätzlicher Text
Auftraggeber: Brainergy Hub Jülich GmbH

Ansprechpartner: Herr Frank Drewes

## Zusätzlicher Text
Bauvorhaben
Auf einer Teilfläche des Interkommunalen Gewerbegebietes "Campus
Merscher Höhe / Brainergy Park" beabsichtigt die Brainergy Park Jülich
GmbH das Innovations- und Gründerzentrum "Brainergy Hub" sowie die dazu
gehörigen Außenanlagen zu errichten.

Die Realisierung des Brainergy Parks Jülich geht auf die Initiative der
drei Kommunen Jülich, Niederzier und Titz im Jahr 2016 zurück: In einem
beispielhaften Zusammenschluss wurden auf die drei Kommunen entfallene
Gewerbeflächen auf dem Gebiet von Jülich raumplanerisch vereint und die
Brainergy Park Jülich GmbH als Träger zur Entwicklung des Gewerbegebiets
gegründet. Gesellschafter des AG sind die Kommunen Jülich, Niederzier
und Titz sowie der Kreis Düren. Zum jetzigen Zeitpunkt liegt das Areal,
auf dem sich zuvor eine Sendeanlage der Deutschen Welle befand, nahezu
vollständig brach.

Der Brainergy Park Jülich wird als Wissenschaftspark und innovatives
Gewerbegebiet auf einer Fläche von ca. 52 ha am nördlichen Stadtrand von
Jülich und in unmittelbarer Nachbarschaft zum Campus Jülich der
Fachhochschule Aachen (FH Aachen) entstehen. Die thematischen
Schwerpunkte des Parks liegen auf den Zukunftsfeldern Neue Energien
(z.B. Wasserstoffwirtschaft), Digitalisierung und Bioökonomie.

Grundstückserschließung
Die bestehenden Wegeverbindungen binden das Areal für Rad- und
Pkw-Verkehr in Richtung Jülicher Innenstadt zu den Ortsteilen Broich und
Mersch sowie zur FH Aachen an.
In unmittelbarer Nähe zum künftigen Brainergy Park verläuft mit der
Autobahn A44 die Verbindung zwischen Aachen und Düsseldorf. Mit der
Autobahnauffahrt "Jülich Ost" im Norden ist die direkte Anbindung an die
A44 und damit auch an das weitere überregionale und internationale
Wegenetz sichergestellt. Der Brainergy Park wird über zwei Hauptzugänge
für den Kraftfahrzeugverkehr erschlossen: Landstraße 241 im Osten und
Von-Schöfer-Ring im Süden des Gebiets.

Gebäude Brainergy Hub
Die runde Gebäudeform lässt den Brainergy Hub eindeutig als
Hauptbaustein des Campus erkennen. Er schwebt über der Landschaft und
bildet Arkaden, die sich entlang des gesamten Umfangs erstrecken und aus
allen Himmelsrichtungen zugänglich sind. Die Hauptzugänge orientieren
sich Richtung Nord und Süd und sind jeweils an einen angemessen
dimensionierten Platz angeschlossen.
Im Osten und Westen werden Nebeneingänge an das Wegenetz der Freianlagen
angebunden  Die Gebäudeform schafft eine Verzahnung zwischen Architektur
und Natur - die Landschaft umspült den Gebäudekörper, sodass eine
nahtlose Einheit zwischen dem Norden und dem Süden des Grundstücks
entsteht.

Das Gebäude umfasst insgesamt 4 oberirdische Geschosse und ist in
Teilbereichen für Technik- und Nebenräume eingeschossig unterkellert.
Das kreisförmige Gebäude des Brainergy Hubs wird aus einem
eingeschossigen Sockel mit diversen öffentlichen und halböffentlichen
Nutzungen sowie darüber 2-geschossig liegenden Büro- und Projektflächen
mit geringerer Gebäudetiefe aufgebaut. Das Dachgeschoss (3.OG)
beheimatet einen Eventbereich mit dazugehörigen Nebenräumen, eine
Dachterrasse sowie Dach-Technikzentralen.
Die Dachflächen im 3.OG werden größtenteils extensiv begrünt. Die
Dachfläche wird als geneigte Fläche mit mind. 2,0 %, geplant. Oberhalb
des Dachgeschosses ist eine flächendeckende aufgeständerte
Photovoltaikanlage geplant.
Das kreisrunde Gebäude hat einen Durchmesser von etwa 73.00m (Außenkante
der außenliegenden Erschließungsringe).

## Zusätzlicher Text
Zuständigkeiten

AG Auftraggeber (Brainergy Hub Jülich AG)
NU Nutzer
PS  Projektsteuerer
GP  Generalplaner
OÜ Objektüberwachung des AG
AN  Auftragnehmer
GU Generalunternehmer
BL Bauleitung des AG
FBL Fachbauleitung
ARGE Arbeitsgemeinschaft
SiGeKo Sicherheits- und Gesundheitskoordination
öbvS öffentlich bestellter und vereidigter Sachverständiger
PrüfS Prüfsachverständiger

Organisationen

BG Berufsgenossenschaft
LAS Landesamt für Arbeitschutz
OBB Obere Bauaufsichtsbehörde

Leistungsbeschreibung

AU Ausschreibungsunterlagen
LB Leistungsbeschreibung
WMP Werstatt- und Montageplanung
QM Qualitätsmanagement
RL  Richtlinie
IT Informations- und Datenverarbeitung
CAD Computer Aided Design
GIS Gebäudeinformationssystem
ABG allgemeine Bauartgenehmigung

Verordnungen und Richtlinien

HOAI Honorarordnung für Architekten und Ingenieure
RAB Regeln zum Arbeitsschutz auf Baustellen
BstO Baustellenordnung
BGR Berufsgenossenschaftliche Regeln für Sicherheit und Gesundheit bei
 der Arbeit
StVO Straßenverkehrsordnung
UVV Unfall Verhütungs Vorschriften

Bautechnik

BE Baustelleneinrichtung
StB Stahlbeton
WU Wasserundurchlässig
MW Mauerwerk
PRF Pfosten-Riegel Fassade
AK Außenkante
UK Unterkante
E Ebene
FB Fertigfußboden
RB Rohfußboden
FD Fertigdecke
RD Rohdecke
KT Kalendertage
WT Werktage
AT Arbeitstage
mµ Mikrometer
ESG Einscheibensicherheitsglas
VSG Verbundsicherheitsglas
SSG Structural-Silicone-Glazing (Glasverklebungsverfahren)
WLG Wärmeleitgruppe

Gebäudetechnik

TGA Technische Gebäudeausrüstung
ELA Elektroakustische Übertragungsanlagen
BMZ Brandmeldezentrale
BMA Brandmeldeanlage
EMA Einbruchmeldeanlage
EMV Elektromagnetische Verträglichkeit
ÜMA Überfall- und Geländeüberwachung
GLT Gebäudeleittechnik
H Heizung
L Lüftung
S Sanitär
K Kälte
TK Telekommunikation
LWL Lichtwellenleiter (Informationsdatenleitung)
WVU Wasserversorgungsunternehmen
TW Trinkwasser
SW Schmutzwasser
NiRo Nicht rostend

## Zusätzlicher Text
Schnittstellen zu anderen am Bau beteilgten Unternehmen:

im Verlauf der Baumaßnahme mit allen beteiligten Unternehmen

Bereits ausgeführte Leistungen:

Rohbauarbeiten
Fassadenarbeiten
Dachabdichtungsarbeiten

Gleichzeitig laufende Bauarbeiten:

Restleistungen Rohbau
TGA-Installationen
Ausbaugewerke

Der Auftragnehmer ist verpflichtet, seine Arbeiten mit den Unternehmern
der gleichzeitig laufenden Bauarbeiten so zu koordinieren, dass keine
Unterbrechungen bzw. Behinderungen im Bauablauf eintreten. Daraus
bedingte Erschwernisse sind in die Einheitspreise einzukalkulieren.

Durch die stellvertretend genannten Schnittstellen kann der AN nicht
davon ausgehen, seine Leistung zu jeder Zeit kontinuierlich erbringen zu
können.
Es ist mit zeit- und ebenenversetztem Arbeiten zu rechnen.
Es ist zudem mit einem erhöhten Koordinations- bzw. Abstimmungsaufwand
durch den AN zu rechnen.

Die Aufwendungen hierfür sind mit den Einheitspreisen der
Leistungspositionen abgegolten.

Im Vorfeld der Erstellung der Werks-/Montageplanung sind insbesondere
die Schnittstellen zu den Gewerken Elektro, Sanitär, MSR und
Küchentechnik frühzeitig abzustimmen, damit sämtliche benötigte
Informationen in die WM-Planung einfließen und ein reibungsloser
Bauablauf gewährleistet ist.

## Zusätzlicher Text
Koordination:
Dem AN obliegt die Koordination seiner Leistungen mit den bauseitigen
Leistungen der weiteren am Bau Beteiligten:
Alle Abstimmungen mit der Objektüberwachung des AG hinsichtlich der
erforderlichen Transporte einschl. Durchführung aller dazu notwendigen
Antragstellungen, Besprechungen und Abstimmungen.
Überprüfung und Gewährleistung aller Schnittstellen innerhalb der
Leistung des AN und zu den anderen Gewerken zur Sicherstellung der
gewerkeübergreifenden Gesamtfunktion.
Überprüfung Fremdleistung:
Bei Übernahme von Fremdleistungen ist eine Soll-Ist Kontrolle
hinsichtlich korrekter Umsetzung von Planung in Bauleistung vom AN durch
Eigenmessungen der Geometrie und Höhenlage zu bestätigen.
Entsprechende Messprotokolle sind der Bauüberwachung vorzulegen.
Teilnahme und aktive Mitwirkung an wöchentlichen Baubesprechungen bzw.
nach Anforderung.
Teilnahme und aktive Mitwirkung an täglichen Koordinations- und
Sicherheitsbesprechungen mit dem SiGeKo.
Führung eines Bautagebuchs und Übergabe von Bautagesberichten
wöchentlich montags für die vorhergehende Woche.

Zugangsregelung:
Die Baustelle ist durch einen festen Bauzaun umschlossen. Auf der
Baustelle gilt die Baustellenordnung.

Medienversorgung:
Bauwasser- und Baustrom -Anschlüsse werden vom AG kostenfrei zur
Verfügung gestellt. Die Zuführung der Medien von den durch den AN-BE
eingerichteten Entnahmestellen zu den Verbrauchsstellen und die
Verteilung ist Sache des AN.
Entnahmestellen/Übergabepunkte für Baustrom und Bauwasser sind dem
Baustelleneinrichtungsplan zu entnehmen.
Ein Gasanschluss steht nicht zur Verfügung.
Eine Beleuchtung der Fluchtwege wird durch den AN Baustelleneinrichtung
zur Verfügung gestellt, die Arbeitsplatzbeleuchtung liegt im
Verantwortungsbereich des AN.

Der AG trägt die Kosten für Energie, Wasser und Kanalgebühren für
Abwasser bis zur Abnahme. Er stellt diese Ver- und Entsorgung an einem
im Baustelleneinrichtungsplan benannten Übergabepunkt zur Verfügung.
Telekommunikationseinrichtungen werden vom AG nicht gestellt.
Die Anbindung der Container des AN ist Sache des jeweiligen AN.

Emissionen, Erschütterungen:
Nur emissionsarme Baumaschinen und Fahrzeuge dürfen eingesetzt werden:
Nur Baufahrzeuge mit den erforderlichen Filtern zur Vermeidung von
Feinstaub dürfen eingesetzt werden (Feinstaubplakette gem. Verordnung
zur Kennzeichnung emissionsarmer Kraftfahrzeuge), emissionsarme
Baumaschinen und Fahrzeuge sind immer vorzuziehen, alle eingesetzten
Baumaschinen und Fahrzeuge müssen regelmäßig gemäß den geltenden
Vorschriften gewartet werden, die nachzuweisenden Unterlagen sind in
Papierform und in digitaler Form der Objektüberwachung des AG
vorzulegen.

Erlaubnisscheinpflichtige Tätigkeiten:
Arbeiten mit besonderen Gefahren müssen durch geschultes und
zertifiziertes Personal ausgeführt bzw. überwacht werden. Der
Aufsichtführende muss ausreichende Kenntnisse und Erfahrungen besitzen
und diese nachweisen, sowie weisungsbefugt sein. Bei
erlaubnisscheinpflichtigen Arbeiten behält sich der AG vor zusätzlich
zum Aufsichtführenden des AN die Arbeiten zu überprüfen
(Betriebsaufsicht lt. Erlaubnisschein). Hierzu sind die Regelungen der
Baustellenordnung zu beachten.

Persönliche Sicherheitsausrüstung (PSA):
Die Anforderungen der Baustellenordnung sind zu beachten.

Heiß-  und Feuerarbeiten:
Vor der Ausführung von Heiß- und Feuerarbeiten (z.B. Schweißen, Trennen,
Schleifen etc.) muss der Verantwortliche des AN einen Erlaubnisschein
erwirken.
Für derartige Leistungen sind die Regelungen der Baustellenordnung zu
beachten.

Lagerung:
Die Lagerung der Baustoffe ist grundsätzlich in den dafür vorgesehenen
Lagerbereichen (siehe BE-Plan) und den eigenen Containern der AN
möglich. Materiallagerung innerhalb des Baufeldes sowie im Bauwerk ist
jeweils mit der Objektüberwachung des AG abzustimmen.

Grundsätzlich sind alle Lagerstoffe, unabhängig vom Lagerort, zu
kennzeichnen. Die Feuerwehr muss im Einsatzfall erkennen können, was
gelagert wird.

Grobreinigung:
Durch den AN ist das arbeitstägliche Reinigen der durch ihn selbst
verschmutzten Zufahrtswege und der durch ihn genutzten Flächen als
Nebenleistung einzukalkulieren.

Schadensmeldung:
Schäden verursacht durch den AN oder Dritte sind unverzüglich der
Objektüberwachung des AG zu melden und die weitere Vorgehensweise mit
dieser abzustimmen.

## Zusätzlicher Text
Eine Ortsbesichtigung vor Leistungsbeginn zur Feststellung der örtlichen
Gegebenheiten zur Lage, Transportwegen, Leistungsumfang etc. wird
dringend empfohlen. Vor einer Ortsbesichtigung ist ein Termin zu
vereinbaren.
Ein Ansprechpartner wird rechtzeitig vor Beginn bekannt gegeben.

## Zusätzlicher Text
Planungsumlauf Workshops und Prüffristen

Planübergaben:
Der AN verpflichtet sich, dem AG sämtliche von ihm geschuldeten
Unterlagen, Nachweise, Prüfzeugnisse, Termin- und Ablaufpläne,
Ausführungs-, Werk- und Montageplanung über alle Planbereiche
kontinuierlich in digitaler Form zur Prüfung vorzulegen.
Die entsprechenden Ausführungsunterlagen sind spätestens 6 Wochen nach
Beauftragung vollständig mit allen Beteiligten koordiniert und
abgestimmt zu übergeben.
Die Abstimmung über den genauen Umfang erfolgt zusammen mit dem AN, AG,
GP und ggf. Dritten.
In den übergebenen Planunterlagen müssen alle Änderungen aus
vorangegangenen Planständen eindeutig markiert und farbig umwölkt sein.
Die Einarbeitung und Umsetzung von Prüfanmerkungen muss bestätigt werden
und in der Planung hervorgehoben sein. Die Abstimmung und Koordination
der vorliegenden Planung mit weiteren Beteiligten muss erfolgt sein und
dokumentiert übergeben werden.

Übergaben Planungsumläufe
Der AG stellt für die Kommunikation, die Verteilung und die Ablage von
Dokumenten eine digitale Projektplattform bereit. Eine Dokumentation der
Funktionalitäten, eine Schulung und Support wird durch den AG zur
Verfügung gestellt.
Lizenzkosten entstehen nicht und werden vom AG übernommen. Durch die
Anwendung wird eine Effizienzsteigerung erwartet, zusätzliche Aufwände
können daher nicht angemeldet werden.
Die Übergabe aller Ausführungsunterlagen und Dokumente erfolgt über
Dalux.

Freigabeumfang AG
Die Ausführungsunterlagen des AN werden vom AG auf formale
Übereinstimmung mit den vertraglichen Vorgaben gesichtet. Für die
Richtigkeit seiner Planungen und Planungsergebnisse bleibt der AN
ungeachtet der Sichtung des AG immer allein verantwortlich.
Der AN hat keinen Anspruch auf Freigabe von Werkzeichnungen und
Montageplanungen, die firmeninternen Arbeits- und Bauvorbereitungen
dienen.

## Zusätzlicher Text
Ein Sicherheits- und Gesundheitsschutzplan wird erarbeitet und vor
Beginn der Baumaßnahme dem AN übergeben und erläutert und zur
allgemeinen Einsichtnahme ausgelegt.

Kontakt SiGeKo:
Die Kontaktdaten SiGeKo werden nach Beauftragung mitgeteilt.

Der Auftraggeber hat einen Sicherheits- und Gesundheits-Koordinator
(SiGeKo) gem. BaustellV beauftragt.

Der SiGe-Koordinator übernimmt für den Auftraggeber die
Überwachungsaufgaben. Die Auflagen und die Baustellenordnung des
SiGe-Koordinators sind durch den Auftragnehmer und seiner
Nachunternehmer zu beachten. Der AG behält sich vor, die Unterlagen
entsprechend Baufortschritt zu aktualisieren bzw. fortschreiben zu
lassen.

Die Verpflichtungen des Auftragnehmers gem. NBauO  § 55 Bauleiterin und
Bauleiter bleiben hiervon ausdrücklich unberührt und entlasten nicht von
der Verpflichtung des Auftragnehmers.

Der SiGeKO hat einen Sicherheits- und Gesundheitsschutzplan
(SIGEKO-PLAN) sowie Unterlagen für spätere Arbeiten erstellt (s.
Anlagen).
Während der gesamten Bauzeit werden durch den SiGeKo Begehungen
unangekündigt bzw. im ein- bis zweiwöchigen Rhythmus durchgeführt und
protokolliert. Auf besondere Anforderung hat der AN an der Begehung mit
einem auskunftsfähigen, deutschsprachigen Mitarbeiter teilzunehmen.
In regelmäßigen Abständen werden Begehungen mit der BGBau und der
Gewerbeaufsicht durchgeführt. Der AN verpflichtet sich, Beanstandungen
und sicherheitstechnische Mängel unverzüglich zu beseitigen.
Mängel, welche dem AN in Protokollen mitgeteilt werden, sind der
AG-Objektüberwachung und dem Sigeko innerhalb von 3 Kalendertagen
schriftlich (mit Mailantwort) abzumelden.
Während der Ausführung informiert der AN eigenverantwortlich den SiGeKo
unverzüglich in Schriftform, wenn erhaltene Änderungen und / oder
Gegebenheiten Auswirkung auf den SiGe-Plan haben (dieser wird vor
Baubeginn dem AN zur Verfügung gestellt), damit dieser angepasst werden
kann.

## Zusätzlicher Text
Bauleitung des AN
Im Zuge der Erstellung der Baustelleneinrichtung muss auf der Baustelle
stets eine erfahrene Aufsichtsperson des Auftragnehmers anwesend sein
und als Gesprächspartner für den Auftraggeber / Bauleitung zur Verfügung
stehen und telefonisch erreichbar sein. Eine Ablösung dieser
Aufsichtsperson kann nur mit Zustimmung der Bauleitung erfolgen. Die
Aufsichtsperson ist vom Auftragnehmer mit einem Mobiltelefon
auszustatten. Die Kosten hierfür hat der Bieter mit in die
Einheitspreise einzurechnen.

Bauleiter
Der AN hat einen verantwortlichen Fachbauleiter, spätestens zur
Bauanlaufberatung, zu benennen, der als Entscheidungsbefugter eingesetzt
wird. Dieser hat, wenn Arbeiten des AN ausgeführt werden, vor Ort
anwesend und der deutschen Sprache mächtig zu sein. Er muss
bevollmächtigt sein, rechtsverbindliche Erklärungen mit Wirkung für und
gegen den AN abzugeben und entgegenzunehmen. Die Teilnahme an den
wöchentlichen Bauberatungen ist durch den entscheidungsbefugten
Fachbauleiter sicherzustellen und verpflichtend. Der AN ist verpflichtet
Tagesberichte zu führen, die wöchentlich der AG-Objektüberwachung
vorgelegt werden.

Baubesprechung
Der AN nimmt an allen Besprechungen mit bevollmächtigten und
fachkundigen Vertretern teil, um den Stand der Arbeiten festzustellen
und die für den weiteren Fortgang der Arbeiten erforderlichen Maßnahmen
zu besprechen. Der AN hat hierzu einen voll unterrichteten und
verantwortlichen Vertreter zu entsenden, der ebenfalls der deutschen
Sprache mächtig ist. Die Einladung erfolgt formlos. Die Teilnahme ist
Pflicht.
Abweichungen hierzu bedürfen der Freigabe der AG-Objektüberwachung.

Abnahmebegehung
Die Mitwirkung und Teilnahme bei der Abnahme ist für den AN
verpflichtend.

Stellplätze
Parken und Halten auf der Baustelle sind dem Baustelleneinrichtungsplan
zu entnehmen.
Es ist zu gewährleisten, dass Feuerwehr- und Rettungsfahrzeuge jederzeit
ungehindert auf die Baustelle und alle Bereiche der BE fahren können.

Sauberkeit auf der Baustelle
Es wird auf die Notwendigkeit der absoluten Sauberkeit des
Baustellenbereich hingewiesen, die nach Abschluss eines jeden
Arbeitstages gegeben sein muss. Der AG behält sich vor notwendige
Nachbesserungen in Bezug auf die Sauberkeit des Baustellenbereiches
selbst auszuführen. Die Aufwendungen hierfür werden dem AN nachgewiesen
und in Rechnung gestellt.

Baugelände
Vor Einrichten der Baustelle ist vom Auftragnehmer der Zustand der an
das Baugrundfeld grenzenden Gehweg- und Fahrbahnbefestigungen sowie der
angrenzenden Grundstücksflächen in Anwesenheit der AG- Bauleitung
festzustellen.

Zufahrt
Zufahrtsmöglichkeiten zum Grundstück bzw. zur Baustelle bestehen über
die Maria-Telkes-Str., die Baustellenausfahrt erfolgt gemäß BE-Plan über
die Marie-Curie-Str.

Transportwege, Transporte und Transportzeiten
An- und Abtransporte erfolgen über die Baustelleneinfahrt in der
Maria-Telkes Str. und die Baustellenausfahrt in der Marie-Curie Straße.
Die Baustellenöffnungszeiten werden über die Baustellenordnung
kommuniziert.

Baustellenordnung
Die Fremdfirmenbestimmung des AG sowie ergänzende Festlegungen in den
Vertragsbedingungen und Vorbemerkungen dieser Leistungsbeschreibung sind
für die Kalkulation sowie für die Ausführung der Leistungen zwingend zu
beachten.

Abfallentsorgung
Sämtliche Abfälle sind auf Kosten des Verursacher und durch den
Verursacher zu entsorgen, soweit in den Leistungspositionen nicht anders
beschrieben. Für die Aufstellung von Containern zur Abfallentsorgung
wird durch den AG gemäß BE-Plan eine Fläche zur Verfügung gestellt.

Mängelmanagement
Das Mängelmanagement erfolgt ausschließlich über die Datenplattform
DALUX.
Alle daraus resultierenden Aufwendungen sind einzukalkulieren und mit
den angebotenen Einheitspreisen abgegolten.

Dokumentation
Die Dokumentation ist parallel zur Ausführung der Bauleistung zu
erstellen und fortzuschreiben.
Bis spätestens 18 Werktage vor Abnahme der Bauleistung ist die
Bestandsdokumentation komplett vom Auftragnehmer an die
AG-Objektüberwachung zu übergeben.
Erstellung gem. Den Vorgaben der in der Anlage
befindlichen Dokumente:
3086_08_50528_BHJ_Betrieb_Dokumentation_Anforderungen.pdf

## Zusätzlicher Text
Vollautomatisches Entsorgungssystem mit Vakuumtechnik, zur Entsorgung
aller in der Großküche anfallenden Küchenabfalle, Speise und
Lebensmittelabfälle.

Allgemeines:

Die zu liefernde Nassmüll-Vakuumanlage muss in allen Punkten den
einschlägigen technischen Normen und Vorschriften, in ihrer jeweils
neuesten Fassung, entsprechen.
Hierzu gehören insbesondere:
die Bauordnung des Landes NRW
die Auflagen der Baugenehmigung
die Anforderungen des Brandschutzkonzeptes
DIN 4102
LAR Leitungsanlagen-Richtlinie
alle einschlägige DIN-Normen u.a.:
 DIN EN 13313 Sachkunde von Personal
 DIN EN 16084 Qualifizierung der Dichtheit der Bauteile und Verbindungen
alle einschlägigen VDE-Bestimmungen und VDI-Richtlinien u.a.:
 VDE 0100, 0113 und 0660
Druckbehälterverordnung DruckbehV
Richtlinie 97/23/EG Druckgeräterichtlinie
Produktsicherheitsgesetz (ProdSG) / GS-Prüfzeichen
TÜV-Vorgaben
alle einschlägige Vorschriften der Berufsgenossenschaften u.a.:
 BGR 500 Betreiben von Arbeitsmitteln
 BGV A1 Grundsätze der Prävention
alle einschlägigen Vorschriften von Gesundheits- und Veterinäramt

Die angebotenen Geräte müssen allen gesetzlichen und behördlichen,
deutschen Anforderungen in Bezug auf Brandschutz, Hygiene, Unfallschutz
und Reinigung genügen.

Die Verwendung von schadstoffhaltigen Materialien (z.B. Asbest, PCB,
Formaldehyd, etc.) und von lösungsmittelhaltigen Materialien ist nicht
zugelassen. Isolierungen und Dämmschichten müssen aus nichtbrennbaren
Baustoffen bestehen.
Es wird eine DGNB Gold Zertifizierung angestrebt; die sich daraus
ergebenden Anforderungen an einzusetzende Baustoffe werden in den
"Besonderen Vorbemerkungen zur geplanten DGNB-Zertifizierung"
beschrieben.

Sind örtliche TÜV-Abnahmen erforderlich, so hat der Bieter dies auf
seine Rechnung vor Abnahme der Leistung zu veranlassen.

Allgemeine Funktionsbeschreibung:

Die Anlage ist bestimmt für die Nassmüllentsorgung (organische Abfälle
aller Art, Lebensmittelreste, Küchenabfälle).
Die Anlage arbeitet ohne Anschluss an das Wasser- und Abwassernetz. Sie
erfüllt die Entwässerungsbestimmungen nach DIN 1986.

Bei diesem System wird der anfallende Nassmüll ohne Zusatzmittel, wie
Spülwasser oder Desinfektionsmittel entsorgt. Die anfallenden
Speisereste werden direkt in die Aufgabestation eingegeben. Durch
Drücken der Starttaste beginnt der automatisch ablaufende
Entsorgungsprozess. Der Nassmüll gelangt anschließend in den Ansaugkanal
und wird über eine angeschlossene Rohrleitung in den Hauptspeicher der
Anlage abgesaugt. Die erforderliche Druckluft sowie Vakuumvorlage wird
von einem Kompressoraggregat mit Druckluftspeicher bzw. Vakuumpumpe
geliefert. Im Hauptspeicher der Anlage wird der Nassmüll zerkleinert und
homogenisiert. Dies erfolgt durchperiodisches Umwälzen der organischen
Abfälle im Sammeltank. Durch diesen Vorgang sind die Abfälle in eine
Konsistenz zu bringen, die beim Entsorgen der gespeicherten Abfälle ein
Verstopfen der Abtankleitung ausschließt.

Geruchsbelästigungen während der Abtankung in das Entsorgungsfahrzeug
sind durch Einsatz einer Pendelgasleitung auszuschließen.
Die Pendelgasleitung ist Lieferumfang des Auftragnehmers der
Nassmüllanlage.

Die Anlage ist zentral mit einer frei programmierbaren Steuerung zu
steuern. In der Grundeinstellung (Automatik-Betrieb) sind die
Steuerungsabläufe vollautomatisch und werden in Text- und Bildform am
Touch-Panel, welches in der Schaltschranktür integriert ist,
dokumentiert. Die Möglichkeit einer Fernüberwachung für Wartung und
Service ist ebenfalls im Anlagensystem zu integrieren.

Alle zu revisionierenden Teile, die sich an der gesamten Anlage
befinden, müssen von außen zugänglich sein.

Nach Bedarf bzw. entsprechendem Füllstand wird der Speicherinhalt in
einen Tankwagen entsorgt. Die Abtankstation wird in Form eines Gehäuses
in der Fassade bauseits ausgeführt. Die Leitungsführung inkl. der
Kupplungen sind bis zur Abtankstation zu führen; endend hinter der
Zugangstür der Abtankstation.

Kenndaten der Anlage:
1 St. Aufgabestation
1 St. Hauptspeicher

Leistungsumfang:

Stellung der kompletten Nassmüllanlage inkl. Verrohrung und
erforderliches Steuerleitungspaket, incl. aller erforderlichen
Sicherheitsventile, Isolierungen, Bögen, Halterungen etc..
Anschluss mit Gesamt-Dichtheitsprüfung der kompletten Vakuumanlage.

Alle ausgeschriebenen Positionen, Artikel, Geräte. Leistungen etc.
verstehen sich immer einschl. Lieferung und fix und fertiger Montage.
Sollte benötigtes Zubehör etc. nicht ausgeschrieben sein, so ist dies
eigenverantwortlich mit einzukalkulieren. Ausgeschrieben ist eine
schlüsselfertige zu erstellenden Anlage, betriebsbereit.

Lagebeschreibung:

Die Nassmüllanlagen inkl. Sammeltank, Schaltschrank und weiteren
Anlagenteilen ist verortet im Untergeschoss Achse E-F/5-6.
Die Nassmüllaufgabestation befindet sich in der Spülküche im
Erdgeschosse Achse D-E/5-6.
Die Abtankstation befindet sich in der Fassade an der rechten
Gebäudeseite Achse I/5-6.

Montagevorgaben:

Es ist eine betriebsbereite Anlage zu liefern. Alle Anlagenteile müssen
schwingungsfrei und schallentkoppelt aufgestellt werden. Aufstellung der
Anlagenteile mittels dafür ausgelegte Schwingmetallfüße.

Rohrleitungen:

Die Rohrleitungen sind nach vorgegebenen Planungs- und
Installationsrichtlinien zu verlegen. Alle erforderlichen Leitungen und
Elektroinstallationen inkl. Bögen und Montage- und Befestigungsmaterial
sind im Angebot mit einzukalkulieren.

Alle Rohrleitungen aus CNS. Rohrleitungen mit 90° Bögen direkt hinter
der Aufgabestation sind aus technischen Gründen
(Widerstand/Transport-geschwindigkeit) mit 2x 45° Bögen mit geradem
Zwischenstück herzustellen. Die Rohrleitungen sind stumpf geschweißt und
mit leichtem Gefälle zum Tank auszuführen. Während dem Schweißvorgang
sind die Rohrleitungen mit Schutzgas zu begasen.

Ausführung der Elektroinstallationen: In Leerrohren oder auf
Kabelpritschen.

Die bauseitigen Raum-/Deckenhöhen sind zu beachten.
Das Verlegen der Rohrleitungen unter der Decke ggf. mit erhöhten
Arbeitsbedingungen ist in den Gesamtpreis einzurechnen.

Durchführungen der Leitungen durch Brandabschnitte sind entsprechend der
jeweiligen Schutzklasse durch geeignete Mittel abzuschotten. Die
entsprechende Brandschutzabschottungen sind mit einzukalkulieren.

Die Rohre sind mittels ausreichender Stückzahl mind. alle 2 mtr. von
Befestigungen isoliert mit Schallschutzübertragung von Rohr zur
Halterung zu verlegen. Die fachlich richtige Leitungsführung, ein
ausreichender Schutz der Rohre und die ordnungsgemäße Wand- und
Deckendurchführung sowie Befestigungen entsprechend der Örtlichkeit sind
mit anderen am Gesamtwerk Beteiligten zu koordinieren und auszuführen.

Montage:

Die Montage der Leitungen hat in Abstimmung mit allen am Bau beteiligten
Gewerke zu erfolgen. Die Trassenführungen ist vorab zwischen allen
Gewerken abgestimmt und koordiniert. Die für die Nassmüll-Leitungen
geplanten Wand- und Deckendurchführungen sind zu nutzen.

Komplette Montage der Anlage, einschl. aller elektrischen Anschlüsse
sowie betriebsfertige Verrohrung inkl. jeglichem Zubehör, auch welches
nicht gesondert aufgeführt ist.
Nach erfolgter Verrohrung muss das komplette System auf Dichtigkeit
geprüft und bescheingt werden.

Inbetriebnahme:

Inbetriebnahme der Anlage und Einweisung des Nutzers. Die Einweisung ist
zu protokollieren und den zu übergebenden Revisionsunterlagen in Kopie
beizufügen.

## Zusätzlicher Text
Für das Innovations- und Gründerzentrum wird eine DGNB-Zertifizierung
(Deutsche Gesellschaft für Nachhaltiges Bauen) in der Qualität Gold
angestrebt. Das Gebäude ist bereits mit dem Vorzertifikat in Gold
ausgezeichnet. Für die Zertifizierung wird das Nutzungsprofil Neubau
Bürogebäude der Version von 2018, 10. Auflage verwendet. Um das
angestrebte Zertifikat erreichen zu können, müssen folgende Kriterien
berücksichtigt werden.

1. Baustoffauswahl hinsichtlich ökologischer Inhaltsstoffe und
Immissionskonzentration

1.1 Anforderungen an DGNB-relevante Baustoffe

Für das vorliegende Bauvorhaben wird für die Verwendung von Bauprodukten
die Qualitätsstufe 3 angestrebt. Die Anforderungen an die entsprechenden
Materialien sind der DGNB-Anlage 1 zu entnehmen. Eine Nicht-Einhaltung
der Anforderungen führt zum Ausschluss des entsprechenden Materials.
Anforderungen werden überwiegend an flüssige Baustoffe wie z.B.
Beschichtungen, Grundierungen,
Voranstriche, Spachtelmassen, Kleber, Bodenbeläge, Abdichtungen,
Dichtungsmassen, Montagekleber, Betontrennmittel,
Korrosionsschutzbeschichtungen, Epoxid-Beschichtungen, Montageschäume
usw. gestellt (siehe DGNB-Anlage 1). Die Anforderungen gemäß DGNB-Anlage
1 werden als Hilfestellung bis in die einzelnen Leistungspositionen der
Ausschreibung integriert. Bei Nachträgen oder nicht in der
Ausschreibung deklarierten Bauprodukten sind zwingend die Anforderungen
an die DGNB-Anlage 1 einzuhalten. Die Verantwortung zur Einhaltung der
Anforderungen liegt beim AN.

Für Werkstoffe/ Produkte/ Materialien, die auf die Baustelle geliefert
werden, ist zu betrachten und nachzuweisen, dass die in der
Kriterienmatrix genannten Anforderungen, Qualitätsstufe 3, eingehalten
werden. Für werkseitig vorlackierte Bauteile (z.B. Stahlkonstruktionen,
Türen, Zargen, Heizkörper, Systemtrennwände, Deckensysteme) gelten die
Anforderungen im Hinblick auf flüchtige organische Verbindungen (VOC)
als erfüllt, wenn entweder Beschichtungsstoffe gemäß angestrebter
Qualitätsstufe verwendet werden oder durch den Betreiber von
Abluftnachbehandlungsanlagen die Einhaltung der gesetzlichen Grenzwerte
in Anlehnung an die 31. Verordnung zum Bundes-Immissionsschutz-Gesetz
bzw. durch die europaweite Regelung durch VO 2010/75/EU anhand von
aktuellen, behördlich akzeptierten Überwachungsprotokollen nachgewiesen
wird.

1.2 DGNB-relevante Baustoffe - Technische und funktionale Ausnahmen

Ist aus technischen oder funktionalen Gründen (d. H. in Ermangelung
eines funktional gleichwertigen Produktes oder einer
Konstruktionsalternative, welche die Anforderungen erfüllen) eine der
genannten Produktanforderungen nicht umsetzbar, werden Ausnahmen von den
Anforderungen zugelassen. Die Abweichung von den Anforderungen muss
unter Angabe des Produktes, der technischen Anwendung
und der eingesetzten Menge, dokumentiert und begründet werden.
Produktausnahmen aus rein ästhetischen Gründen fallen nicht unter die
Ausnahmeregelung.
Möglichkeiten des Nachweises sind z. B. Die aktuelle
Bestätigung mindestens drei marktrelevanter Hersteller, dass ein für die
angestrebte Qualitätsstufe geeignetes
Produkt nicht verfügbar ist, oder der Nachweis, dass aus Gründen
"höherer Gewalt" (Witterung, natürliche Gegebenheiten wie z. B.
Drückendes Wasser im Bau-
Grund) die Verwendung des geeigneten Produktes technisch nicht möglich
war. Der Nachweis zu einer technischen Ausnahme kann sich nur auf eine
einzelne Qualitätsstufe beziehen und befreit nicht von den u. U.
Vorhandenen Anforderungen in den darunter liegenden Qualitätsstufen.
Kann die Anforderung einer darunterliegenden Qualitätsstufe aus
technischen Gründen nicht erfüllt werden, so muss dieses übereinstimmend
aus den drei vorgelegten Hersteller- Bestätigungen zur technischen
Ausnahme hervorgehen.

1.3 DGNB-relevanten Baustoffe - Prüf- und Freigabeliste

Die Prüfung der eingesetzten DGNB-relevanten Baustoffe erfolgt mithilfe
einer Prüf- und Freigabeliste. Dafür sind die Baustoffe vor dem Einbau
von dem AN entsprechend der DGNB-Anlage 2 tabellarisch einzutragen und
dem DGNB-Auditor inkl. der relevanten Nachweise zukommen zu lassen. Die
Prüf- und Freigabeliste wird vom DGNB-Auditor als Excel-Datei zur
Verfügung gestellt. Andere Austauschformate sind nicht zulässig. Gemäß
DGNB-Anlage 2 umfassen die notwendigen Eintragungen des AN alle gelb
markierten Spalten "Auszufüllen von Auftragnehmer". Der DGNB-Auditor
wird innerhalb der Excel-Liste in den Spalten "Auszufüllen von
DGNB-Auditor" die entsprechenden Freigaben erteilen. Der Einsatz der
Produkte darf nur nach Freigabe des DGNB-Auditors erfolgen.
Voraussetzung dafür ist, dass mithilfe der eingereichten Datenblätter
(Sicherheitsdatenblätter, Technische Merkblätter, Herstellererklärung
und/oder Prüfzertifikate) Nachgewiesen wird, dass die entsprechenden
DGNB-Anforderungen eingehalten werden. Zur Vermeidung von
Zeitverzögerungen Sind die entsprechenden Produktdatenblätter,
Sicherheitsdatenblätter und die ausgefüllte Prüf- und Freigabeliste dem
DGNB Auditor mindestens 2 Wochen vor dem Einbau / Disposition /
Bemusterung vorzulegen.

1.4 Stichprobenhafte Kontrollen auf der Baustelle

Durch stichprobenhafte Kontrollen auf der Baustelle durch den
DGNB-Auditor wird die Übereinstimmung der deklarierten und eingebauten
Produkte kontrolliert. Abweichungen von der Produktangabe hat der AN in
vollem Umfang selbst zu vertreten bzw. zu seinen Lasten zurückzunehmen
oder auszutauschen.

1.5 Innenraumluftmessung

Nach Gebäudefertigstellung wird durch ein akkreditiertes Institut in
ausgewählten Räumen eine Innenraumluftmessung zum Nachweis der
flüchtigen organischen Verbindungen durchgeführt.

2. Verwendung von Materialien / Bauprodukten aus verantwortungsbewusster
Ressourcengewinnung

Beton
Für dieses Projekt ist der Einbau von CSC-zertifizierten Beton oder
CSC-zertifiziertem RC-Beton vorgesehen. Es ist mindestens eine
CSC-Zertifizierung von Silber oder Gold notwendig. Auf den
Lieferdokumenten muss der Zertifizierungsstatus "CSC Silber/Gold", sowie
der Name des zu zertifizierenden Projektes und (bei Einsatz von
CSC-zertifiziertem Recyclingbeton) der RC - Anteil vermerkt sein.
Weiterhin ist eine Erklärung zum normgerechten Einsatz von
Recyclingbeton vorzulegen. Es sind Prüfzeugnisse für die mineralischen
Recyclingmaterialien vorzulegen, die durch anerkannte Prüfstellen
(Fremdüberwachung) erstellt wurden.
Diese dürfen bei Auslieferung des Recyclingmaterials nicht älter als 6
Monate sein.

Holz- und Holzwerkstoffe
Bei Verwendung von Holz und Holzwerkstoffen ist nachzuweisen, dass diese
nicht aus unkontrolliertem Anbau in tropischen, subtropischen und
borealen Klimazonen stammen. Generell hat der Lieferant von Holz und
Holzwerkstoffen die geregelte, nachhaltige Bewirtschaftung des
Herkunftsforstes durch Vorlage eines "Chain of Custody"-Zertifikates
nachzuweisen. Als Nachweis werden ausschließlich Zertifikate akzeptiert,
welche die Konformität mit einem von der DGNB anerkannten Standard
belegen und von einer akkreditierten Zertifizierungsgesellschaft
nachprüfbar ausgestellt sind. Der Lieferant muss zusätzlich das
Herkunftsland und die Holzart deklarieren. Alternativ kann eine
vollständige Zertifizierung nach dem FSC- oder
PEFC-Projektzertifizierungsstandard erfolgen. Auf Lieferschein oder
Rechnung des Lieferanten muss der Zertifizierungsstatus (z.B. FSC, PEFC
zertifiziert) sowie der Name des zu zertifizierenden Projektes stehen.

## Zusätzlicher Text
Folgende Zeichnungen und Legenden liegen der
Ausschreibung bei:

Plannummer
Bezeichnung
Index
Datum
Pläne

1656_00_50_XXX_KT_G_U1_0000_05_V_03
GU1 Einrichtungsplan UG
03
13.02.2026
1656_00_50_XXX_KT_G_U1_0001_05_V_04
GU1 Installationsplan UG
04
13.02.2026
1656_00_50_XXX_KT_G_U1_0003_05_V_00
GU1 Trassenplan UG
01
13.02.2026
1656_00_50_XXX_KT_G_00_0000_05_V_04
G00 Einrichtungsplan EG - Teil 1
04
13.02.2026
1656_00_50_XXX_KT_G_00_0001_05_V_05
G00 Einrichtungsplan EG - Teil 2
05
13.02.2026
1656_00_50_XXX_KT_G_00_0002_05_V_05
G00 Installationsplan EG - Teil 1
05
13.02.2026
1656_00_50_XXX_KT_G_00_0003_05_V_05
G00 Installationsplan EG - Teil 2
05
13.02.2026
1656_00_50_XXX_KT_G_00_0005_05_V_00
G00 Trassenplan EG
05
13.02.2026
1656_00_50_XXX_KT_S_XX_0000_02_V_00
Schnitte Nassmüllleitungen

13.02.2026
Dokumente

2022-0015_BHJ_LP5_Techniklegende
Gastronomie EG_260213
Techniklegende Gastronomie
Erdgeschoss

Folgende Anlagen liegen der Ausschreibung bei:

Dokumentenbezeichnung
Inhalt
Angebotsaufforderung_Wart_Insp_Inst..docx
Angebotsaufforderung für Wartung, Inspektion
Wartung_2018_Vertrag_E.docx
Vertrag für Wartung und Inspektion
Wartung_2018_ErgVM_Stoerung_E.docx
Ergänzungsvertrag für Störungsbeseitigung zum
Vertrag für Wartung und Inspektion
2022-0165_DGNB-Anlage 1_Schadstoffe gem
DGNB_2024-08-21_FLM.pdf
DGNB - Anlage 1 Kriterienmatrix
2022-0165_DGNB-Anlage 2_Prüf- und
Freigabeliste_2024-08-20_FLM.pdf
DGNB - Prüf- und Frageliste
ENV1_2_Prüf_und
Freigabeliste_Anlage_2_Mustervorlage_KKI_2025.pdf
DGNB - Prüf- und Frageliste Mustervorlage
22B0280-G1b_2025-01-30_BSK.pdf
Brandschutzkonzept (Tektur)
22B0280-G1b_2025-01-30_VBSK.pdf
Planunterlagen Brandschutzkonzept
3086_08_50528_BHJ_Betrieb_Dokumentation_Anforderun
en.pdf
Dokumentationsrichtlinie
Lageplan Übersicht 10.12.2024.pdf
Lageplan
22B0280-G1b_2025-01-30_Außenflächen.pdf
Außenanlagenplan
Baustellenordnung_Brainergy_Neu.pdf
Baustellenordnung
SIGE-Plan_Brainergy Hub.pdf
Sicherheits- und Gesundheitsschutzplan

## Nassmüllanlage
Datum: 27.03.26

### Titel 10 Nassmüllanlage

**10.10 Nassmülltank**
Hauptspeicher (stehende Ausführung)

Der Behälter ist als Vakuumbehälter ausgelegt und ist
auf einem Standring montiert.

An dem Behälter sind zwei Vakuumvorlagen angebracht,
die die notwendige Vakuumreserve vorhält, um eine
schnelle Evakuierung der Transportleitung und somit
eine Absaugung zu gewährleisten. Der Behälter ist in
der Betriebsphase ständig im Vakuum.

Die Behälterarmaturen sind gut zugänglich an der
Oberseite des Speichers angebracht; Wartungseinheit,
Druckregler und Steuerventile sind übersichtlich auf
einer Montageplatte befestigt.

Zu Inspektions- und Wartungszwecken ist der
Hauptspeicher mit einem Mannloch ausgestattet. Die
Messung des Behälterfüllstandes erfolgt kontinuierlich
über eine Wägezelle / Staudruckmembrane mit digitaler
Niveauanzeige am Schaltschrank.

Der Homogenisator ist so ausgeführt, dass das Laufrad
ohne Pumpengehäuse in den Behälter hineinragt und somit
für eine optimale verkantungsfreie Homogenisierung
sorgt.

Feststoffabscheidung in Sumpfbauweise mit
Beruhigungszone. Im Behälter liegende Abschussleitung
mit integriertem Nassmüllsammler. Anschlüsse für
weitere Aufgabestationen (Nachrüstung), und für
Fettabscheiderentsorgungsanlage Lipomat.

Betriebsdruck: Vakuumbehälter
Material Tank: Edelstahl, 1.4301
Material Schieberplatte/Zylinder: Edelstahl, 1.4301
Behältervolumen: mind. 1.500 Liter
Auslassschieber: DN 100, PN 10
Füllstandsmessaufnehmer: Wägezelle 4-20 mA
Abmessungen: Ø mind. 950 mm
 H max. 2.400 mm

Die Einbringung erfolgt in Teilsegmenten; eine
Schweißung vor Ort ist einzukalkulieren.

Liefern und betriebsfertig montieren.

Fabrikat:  '.........'

Typ:  '.........'
Menge: 1,000 St

**10.11 Homogenisator**
Ausführung als Freistromhomogenisator, integriert im
Behälter, als Homogenisierung- und
Zerkleinerungsanlagenteil.

Ausführung des Laufrades in Edelstahl 1.4301
Der Homogenisator ist mit einem automatischen
Schmierstoffgeber ausgerüstet.

Antrieb: direkt, inline
Spannung: 400 V/3/N/PE
Leistungsaufnahme: 7,5 kW
Laufraddurchmesser: 190 mm
Anzahl der Homogenisierkanten: 8

Liefern und betriebsfertig montieren.

Fabrikat:  '.........'

Typ:  '.........'
Menge: 1,000 St

**10.12 Vakuumstation**
Die Vakuumstation erzeugt den für die Saugförderung
erforderlichen Unterdruck im Hauptspeicher sowie der
angeschlossenen Transportrohrleitung zur Aufgabestation
und besteht im wesentlichen aus Vakuumpumpe in
Kombination mit einer Vakuumvorlage auf der
Hauptspeichereinheit und einem Abscheiderbehälter vor
der Ansaugung der Vakuumpumpe. Der Abscheidebehälter
ist mit einer Füllstandskontrolle ausgestattet, zur
Sicherung der Vakuumpumpe.

Die Abluft der Vakuumpumpe wird über dem Abluftsammler
an die Sanitärentlüftung geleitet.

Alle Steuer- und Arbeitsventile sind gut zugänglich
montiert. Die Vakuumpumpe ist auf einem Sockelrahmen
schwingungsgedämpft montiert.

Technische Daten der Pumpe:

Drehschiebervakuumpumpe: ölgeschmiert
Spannung: 400V/3/N/PE
Leistungsaufnahme: mind. 2,0 kW
Nennsaugvermögen: mind. 75 cbm/h
Enddruck: mind. -0,2/-0,9 bar

Liefern und betriebsfertig montieren.

Fabrikat:  '.........'

Typ:  '.........'
Menge: 1,000 St

**10.13 Druckluftanlage**
Luftgekühlter Kolbenkompressor, aufgebaut auf einem
Druckluftkessel, für die Versorgung der Anlage mit
Steuerluft.

Technische Daten des Kompressors:

Ansaugleistung:  mind. 400 l/min
Höchstüberdruck: max. 10 bar
Spannung:  400 V/3/N/PE
Leistungsaufnahme: mind. 2,0 kW
Druckluftkessel:  mind. 90 Ltr.

Liefern und betriebsfertig montieren.

Fabrikat:  '.........'

Typ:  '.........'
Menge: 1,000 St

**10.14 Schaltschrank / elektrische Steuerung SPS**
Schaltschrank ausgeführt als Wandschrank.
Gehäuse Stahlblech, lackiert RAL7032 kieselgrau.
Aufliegende gummiabdichtende Türen. Vorreibeschloss mit
Doppelbarteinsatz. Schutzart IP55.
Mit Schaltplantasche, 220-Volt-Steckdose.
Schaltschrankreserve von 20% für evtl. Ausbau.
Bezeichnete Reihenklemmen für alle nach außen führenden
Leitungen.
Ausführung gemäß VDE.

Abmessungen Schaltschrank ca. 600x 210x 720mm (bxtxh)

Die Steuerung ist als frei programmierbare
SPS-Steuerung auszuführen:
Unverwechselbare Bezeichnung aller Betriebsmittel gemäß
Schaltungsunterlagen.
Schaltpläne, Klemmenpläne, Stücklisten.
Vollautomatischer Steuerungsablauf in
freiprogammierbarer Ausführung, Antrieben und
Stellgliedern mit Sicherheitsverriegelungen über
Ventilendlagenschalter.
Dokumentation der freiprogrammierbaren Steuerung
bestehend aus Programmausdruck als Kontaktplan mit
Kommentar, sowie Zuordnungsliste und
Querverweisungliste.
Betriebs- und Störmeldungen werden am Panel in Textform
angezeigt.
Potentialfreie Kontakte für Gebäudeleitsystem.
Touch-Display 6" Color
Hauptschalter, Leistungsteile für Zerkleinerer,
Homogenisator und Vakuumpumpe
Option für Kompressor 1 oder 3 Phasen
Reserveplatz für zusätzlichen Zerkleinerer und
Vakuumpumpe
Not-Aus im Schaltschrank mit Resettaster und
Meldeleuchte

Spannung: 400 V/3/N/PE

Liefern und betriebsfertig montieren.

Fabrikat:  '.........'

Typ:  '.........'
Menge: 1,000 St

**10.15 Verdrängerpumpe**
Verdrängerpumpe zur Entleerung des Hauptspeichers und
zur Unterstützung des Abtankvorgangs.

Technische Daten:
Pumpe:  Drehkolbenpumpe,
 ölgeschmiert
Leistungsaufnahme:  mind. 3,0 kW
Spannung: 400 V/3/N/PE
Schutzart: IP55

Liefern und betriebsfertig montieren.

Fabrikat:  '.........'

Typ:  '.........'
Menge: 1,000 St

**10.16 Abluftaufbereitung**
Zum Sammeln der Abluft aus dem Hauptspeicher und der
Vakuumpumpe zur Übergabe an die bauseitige
Sanitärentlüftung.

1 Stück UV-Quarzröhre zur Aufbereitung der Abluft durch
ultraviolettes Licht, welches die Abluft über frei
werdendes Ozon desodoriert und entkeimt.

Abluft-Anschluss an bauseitiges Abluft-Rohr Nennweite
100mm.

Material:  Edelstahl, 1.4301
Lufteinlass:  Schlauchtülle: DN 50/60,3
Luftauslass : Rohrstutzen DN 100/114,3
 Durchmesser max. 129mm
UV-Quarzröhren: 1 x 36 W
Anschluss: 230V / 50 Hz

Liefern und betriebsfertig montieren.

Fabrikat:  '.........'

Typ:  '.........'
Menge: 1,000 St

**10.20 Abtankstation**
Zur Entleerung des Hauptspeichers. Der
Edelstahl-Abtankkasten wird bauseitig asugeführt.

Es sind Kupplungsstutzen sowie sämtliche Bedienelemente
in einem bauseitig ausgeführten, verschließbaren
Edelstahlkasten mit Tür (abschließbar) unterzubringen
und auf der vorgerüsteten Montagelochplatte fest zu
montieren. Koordination bzgl. Anordnung und Ausführung
mit bauseitigem Gewerk inkludiert.

Bedienelemente bestehend aus:
Schaltkasten, Vorderseite abnehmbar, rückseitig auf der
Montagelochplatte des Edelstahlkastens verschraubt
Taster "Stop", "Freigabe/Start"
Schlüsselschalter
Abluftrückführung DN 50 mm aus Tankwagen

Kupplungsstutzen bestehend aus:
Festkupplung mit Innengewinde 4" und 2"
Blindkupplung mit Kette
Kupplungsgröße A / C

Liefern und betriebsfertig montieren.

Fabrikat:  '.........'

Typ:  '.........'
Menge: 1,000 St

**10.30 Einbau-Eingabestation Nassmüllanlage**
Zur Integration in den Zulauftisch zur
Korbtransportspülmaschine Gewerk Küchentechnik.

bestehend aus:
Einscheiß-Einwurftrichter dessen Transportleitung in
den Korpen der Arbeitstischanlage oberhalb der
Geschossdecke üOKFF geführt werden.
Der Druckluftschieber befindet sich unter der Decke.
Die Anlagenteile werden durch den AN Nassmüll geliefert
und dem Auftragnehmer Gewerk Küchentechnik beigestellt.
Der Trichter zum naht- und fugenlosen Einschweißen in
die Tischplatte der Arbeitstischanlagen im Raum
Spülküche vorbereitet.

Zu liefern inkl. Bedientaster, welcher in eine Blende
eingebaut wird.
Die notwendigen Anlagenteile für die Aufgabestation
werden nach Vorgabe der AN Nassmüll in die durch den AN
Küchentechnik zu liefernden Schrankunterbauten
eingebaut.

Die Arbeitstischanlage wird vom AN Küche als
selbsttragende Edelstahlkonstruktion auf Steherfüßen
und mit Revisionstüren ausgeführt, um die
Zugänglichkeit der im Tisch befindlichen Anlagenteile
sowie der pneumatischen Steuerung zu gewährleisten.
Oberhalb der Revisionstüren wird eine Blende für die
Betätigungstaster der Speiseresteentsorgungsanlage
integriert.

Die notwendigen Anlagenteile für die
Speiseresteentsorgunganlage werden durch den AN Gewerk
Nassmüll vor Ort und in Abstimmung mit dem AN Gewerk
Küche in die Korpen eingebaut bzw. der Trichter
eingeschweißt.

Der Absaugevorgang der Speisenreste erfolgt über das
Betätigen eines Edelstahlflächentaster IP67
spritzwassergeschützt. Grüne und rote LED-Meldeleuchten
im Taster integriert.
Die Steuerung der Aufgabestation erfolgt über die SPS
vom Schaltschrank.

Material:
(Fördereinheit; Ansaugkanal) Edelstahl, 1.4301
Größe: (Messerschieber): DN 125, PN10
Flächentaster: Edelstahl, 1.4301
Schutzart: IP 67
Material:
(Schieberplatte,Zylinder): Edelstahl, 1.4301
Pneumatische Steuerung: 24V, DC
Abmessung Trichter: max. 200x 400mm
Trichtervolumen: mind. 20 Liter

Liefern und betriebsfertig montieren.

Fabrikat:  '.........'

Typ:  '.........'
Menge: 1,000 St

**10.100 Transportrohrleitung DN125**
Verbindungsleitung Aufgabestation / Hauptspeicher;
ausgeführt als Saugleitung zur Saug-Entleerung der
Aufgabestation in den zentralen Hauptspeicher.
Fachgerecht verschweißt; Verlegung inkl. verzinkter
Rohrhalter mit Gummieinlage, Flansche zum Anschluss an
Anlagenbauteile, Rohrbögen, Dichtungs- und
Befestigungsmaterial.

Material: CNS 1.4301
Durchmesser: Ø129 x 2,0 mm

Liefern und betriebsfertig montieren.

Fabrikat:  '.........'

Typ:  '.........'
Menge: 15,000 m

**10.101 CNS Rohr Bogen 90° DN125**
90°-Bogen aus Edelstahl mit Prüf-Contur.

Material: CNS 1.4301
Durchmesser: Ø129 x 2,0 mm

Liefern und betriebsfertig montieren.

Fabrikat:  '.........'

Typ:  '.........'
Menge: 4,000 St

**10.102 CNS Rohr Bogen 45° DN125**
45°-Bogen aus Edelstahl mit Prüf-Contur.

Material: CNS 1.4301
Durchmesser: Ø129 x 2,0 mm

Liefern und betriebsfertig montieren.

Fabrikat:  '.........'

Typ:  '.........'
Menge: 2,000 St

**10.110 Druckluftleitung DN10**
Druckluftleitung vom Kompressoraggregat  oder
bauseitigen Entnahmestelle zu Aufgabestation
(Steuerluft) und Hauptspeicher (Steuer- und Förderluft)
der Anlage.

Die Montage der Druckluftleitung erfolgt parallel zur
Transportleitung, entweder auf den Konsolen der
Rohrtrasse montiert oder direkt mit angeschweißten
Rohrschellen an der Transportleitung.

Fachgerecht verlegt; inkl. Rohrhalter, Schellen,
Dichtungs- und Befestigungsmaterial.

Material: Edelstahl 1.4301
Durchmesser: DN10

Liefern und betriebsfertig montieren.

Fabrikat:  '.........'

Typ:  '.........'
Menge: 15,000 m

**10.111 CNS Rohr Bogen 90° DN10**
90°-Bogen aus Edelstahl mit Prüf-Contur.

Material: Edelstahl 1.4301
Durchmesser: DN10

Liefern und betriebsfertig montieren.

Fabrikat:  '.........'

Typ:  '.........'
Menge: 5,000 St

**10.120 Abtankleitung DN100**
Verbindungsleitung Hauptspeicher / Tankwagenanschluss;
ausgeführt als Druckleitung zur Entleerung des
Speichers in den Tankwagen. Fachgerecht verschweißt;
Verlegung inkl. verzinkter Rohrhalter mit Gummieinlage,
Flansche zum Anschluss an Anlagenbauteile, Rohrbögen,
Dichtungs- und Befestigungsmaterial.

Material: CNS 1.4301;
Durchmesser: Ø114,3 x 2,0 mm

Liefern und betriebsfertig montieren.

Fabrikat:  '.........'

Typ:  '.........'
Menge: 50,000 m

**10.121 CNS Rohr Bogen 90° DN100**
90°-Bogen aus Edelstahl mit Prüf-Contur.

Material: CNS 1.4301;
Durchmesser: Ø114,3 x 2,0 mm

Liefern und betriebsfertig montieren.

Fabrikat:  '.........'

Typ:  '.........'
Menge: 16,000 St

**10.122 CNS Rohr Bogen 15° DN100**
15°-Bogen aus Edelstahl mit Prüf-Contur.

Material: CNS 1.4301;
Durchmesser: Ø114,3 x 2,0 mm

Liefern und betriebsfertig montieren.

Fabrikat:  '.........'

Typ:  '.........'
Menge: 4,000 St

**10.130 Pendelgasleitung DN 70**
Rückführung der Abgase vom Tankwagen über den
Abluftsammler mit der Weiterführung zum bauseitigen
Abluftsystem.

Fachgerecht verlegt; inkl. Rohrhalter, Schellen,
Dichtungs- und Befestigungsmaterial.

Material: Edelstahl 1.4301;
Durchmesser: Ø60,3 x 2,0 mm

Liefern und betriebsfertig montieren.

Fabrikat:  '.........'

Typ:  '.........'
Menge: 50,000 m

**10.131 CNS Rohr Bogen 90° DN70**
90°-Bogen aus Edelstahl mit Prüf-Contur.

Material: Edelstahl 1.4301;
Durchmesser: Ø60,3 x 2,0 mm

Liefern und betriebsfertig montieren.

Fabrikat:  '.........'

Typ:  '.........'
Menge: 15,000 St

**10.132 CNS Rohr Bogen 45° DN70**
45°-Bogen aus Edelstahl mit Prüf-Contur.

Material: Edelstahl 1.4301;
Durchmesser: Ø60,3 x 2,0 mm

Liefern und betriebsfertig montieren.

Fabrikat:  '.........'

Typ:  '.........'
Menge: 2,000 St

**10.133 CNS Rohr Bogen 15° DN70**
15°-Bogen aus Edelstahl mit Prüf-Contur.

Material: Edelstahl 1.4301;
Durchmesser: Ø60,3 x 2,0 mm

Liefern und betriebsfertig montieren.

Fabrikat:  '.........'

Typ:  '.........'
Menge: 2,000 St

**10.200 Elektroleitungen**
Versorgungs- und Steuerungseinheit vom Schaltschrank zu
der Aufgabestation, Hauptspeichereinheit und
Abtankstation (Tankwagenanschluss) nach VDE.
Mit dem erforderlichen Befestigungsmaterial im Leerrohr
(in nicht brennbare Ausführung) verlegt.

Liefern und betriebsfertig montieren.

Fabrikat:  '.........'

Typ:  '.........'
Menge: 75,000 m

### Titel 20 Stundenlohnarbeiten

*Hinweis*
Für evtl. anfallende unvorhergesehene
Stundenlohnarbeiten, die nur auf Anordnung der
Bauleitung geleistet werden dürfen und von dieser
bescheinigt sein müssen, sind
Stundenlohnverrechnungssätze anzubieten.

Die Stundenlohnarbeiten sind nur mit täglichem Nachweis
von Lohnstunden und Materialverbrauch auszuführen, wenn
bestimmte Leistungen im Rahmen der vorstehend
angebotenen Einheitspreise nicht durchführbar sind.

Die Verrechnungssätze gelten unabhängig von der Anzahl
der tatsächlich geleisteten Stunden und beinhalten
sämtliche Aufwendungen  wie Lohn- und Gehaltskosten,
Lohn- und Gehaltsnebenkosten, Zuschläge, lohngebundene
und lohnabhängige Kosten, sonstige Sozialkosten,
Gemeinkosten, Wagnis und Gewinn.

**20.10 Obermonteur/-in / Meister Stundenlohnarbeiten**
Obermonteur/-in Stundenlohnarbeiten inkl. sämtlicher
Kosten/Zuschläge

Stundenlohnarbeiten durch Obermonteur/-in auf Anordnung
des AG ausführen, der Verrechnungssatz für die
jeweilige Arbeitskraft umfasst sämtliche Aufwendungen
wie Lohn- und Gehaltskosten, Lohn- und
Gehaltsnebenkosten, Zuschläge, lohngebundene und
lohnabhängige Kosten, sonstige Sozialkosten,
Gemeinkosten, Wagnis und Gewinn.
Menge: 5,000 h

**20.20 Monteur/-in Stundenlohnarbeiten**
Monteur/-in Stundenlohnarbeiten inkl. sämtlicher
Kosten/Zuschläge

Stundenlohnarbeiten durch Monteur/-in auf Anordnung des
AG ausführen, der Verrechnungssatz für die jeweilige
Arbeitskraft umfasst sämtliche Aufwendungen wie Lohn-
und Gehaltskosten, Lohn- und Gehaltsnebenkosten,
Zuschläge, lohngebundene und lohnabhängige Kosten,
sonstige Sozialkosten, Gemeinkosten, Wagnis und Gewinn.
Menge: 5,000 h

**20.30 Helfer/-in Stundenlohnarbeiten**
Helfer/-in Stundenlohnarbeiten inkl. sämtlicher
Kosten/Zuschläge

Stundenlohnarbeiten durch Helfer/-in auf Anordnung des
AG ausführen,der Verrechnungssatz für die jeweilige
Arbeitskraft umfasst sämtliche Aufwendungen wie Lohn-
und Gehaltskosten, Lohn- und Gehaltsnebenkosten,
Zuschläge, lohngebundene und lohnabhängige Kosten,
sonstige Sozialkosten, Gemeinkosten, Wagnis und Gewinn.
Menge: 5,000 h

### Titel 30 Wartung

**30.10 Zusammenstellung wartungsbedürftiger Bauteile und Anlagen**
Aus den beschriebenen Leistungsbereichen sind in
Tabellenform mit folgenden Angaben zusammenzustellen:

Lage, Standort
Beschreibung, Bauteil, Anlage
Anzahl
Beschreibung Wartung
Grundlagen der Wartung
Anzahl und Zeiträume der Wartungsintervalle
Prüffristen
Einzubindende Fachleute, Sachverständige, Behörden usw.

Übergabe der Tabelle in Papierform 2-fach, die Tabelle
ist auch digital, MS excel kompatibel zu erstellen und
zu übergeben, Form gem. Dokumentationsrichtlinie des
AG.

Siehe auch Hinweis zur Projektplattform Dalux, digitale
Einstellung von Unterlagen.

Dem AG ist ein Wartungsangebot gem. der
Zusammenstellung wartungsbedürftiger Bauteile und
Anlagen zu unterbreiten, siehe hierzu auch §13(4)
VOB/B.

Mit der Bitte um Beachtung der in der Anlage
befindlichen Dokumente:

Angebotsaufforderung_Wart_Insp_Inst.docx
Wartung_2018_Vertrag_E.docx
Wartung_2018_ErgVM_Stoerung_E
Menge: 1,000 psch

USt %: 19,00
